# OSZ Elbe-Elster - Elsterwerda
Angebotsaufforderung (GAEB DA XML 3.1, DA83)
Projekt: 20_006
Währung: EUR
Vergabeart: Beschränkte Ausschreibung
Erstellt mit: GXML Toolbox V3.13 R20101116, ORCA AVA 2011 - Professional Edition Testversion 18.00.000.15, 25.02.2026

## 0. Allgemeine Vorbemerkungen
0. Allgemeine Vorbemerkungen

Der Landkreis Elbe-Elster beabsichtigt für die Umstrukturierung des OSZ in Elsterwerda die Erweiterung des Standortes in der Berliner Str. 52. Die Maßnahme umfasst mit dem Bauteil 1 den Anbau von allgemeinen Unterrichtsräumen und Fachräumen sowie die Erweiterung der Mensa
Mit dem Bauteil 2 erfolgt die Erweiterung der Sanitärausstattung für die größere Schüler- und Lehreranzahl sowie die barrierefreie Erschließung des Gebäudes durch einen Personenaufzug.

Arbeiten im Bestand erfolgen hauptsächlich in den Erschließungflächen und zur Erfüllung brandschutztechnischer Anforderungen. Die Flure werden größtenteils entkernt, innenliegende Vorbereitungs- und Nebenräume werden zurückgebaut. Darüber hinaus werden  Rauch- und Feuerschutzabschlüsse und der Umbau von Türöffnungen vorgesehen. Die Oberflächen der Wände, Decken und Fußböden der verbleibenden Erschließungsbereiche sowie des Lehrerzimmers werden erneuert.

In den vorhandenen Unterrichtsräumen werden für den nachträglichen Einbau dezentraler Lüftungsgeräte Teilbereiche der Abhangdecken erneuert und umgebaut.

Allgemeine Hinweise zu Vorbemerkungen

Alle sich aus den Vorbemerkungen zum Leistungsverzeichnis ergebenden Maßnahmen und damit in
Verbindung stehenden Aufwendungen sind vom AN in die
Angebotspreise einzukalkulieren.

Allgemeine Hinweise zum Leistungsverzeichnis

Soweit in der Leistungsbeschreibung auf Technische Spezifikationen, z.B. nationale Normen, mit denen
Europäische Normen umgesetzt werden, europäische
technische Zulassungen, gemeinsame technische
Spezifikationen, internationale Normen, Bezug genommen
wird, werden auch ohne den ausdrücklichen Zusatz: oder
gleichwertig, immer gleichwertige Technische
Spezifikationen in Bezug genommen.

Soweit nicht gesondert vermerkt, sind für alle
Positionen die Lieferung und Montage im Einheitspreis
mit einzukalkulieren.

## 1. ZTV Allgemeiner Teil
1. Zusätzliche technische Vertragsbedingungen  (ZTV)
Allgemeiner Teil

1.1 Geltungsbereich, Allgemeines
1.1.1 Diese Vorbemerkungen sind Zusätzliche technische Vertragsbedingungen - ZTV.
1.1.2 Bei Widersprüchen zu den ZTV gelten vorrangig die Angaben im Leistungsverzeichnis. Bei Widersprüchen zwischen dem Leistungsverzeichnis und der bei Auftragsdurchführung maßgeblichen Zeichnung ist nach den Zeichnungen bzw. Plänen zu arbeiten; daraus entstehende Rechte des Auftragnehmers
werden damit nicht eingeschränkt.
Der Besondere Teil dieser ZTV hat Vorrang vor dem Allgemeinen Teil.
1.1.3 Während der Dauer der Bauarbeiten muss der Auftragnehmer die Projektunterlagen einschließlich Leistungsbeschreibung auf der Baustelle zur Einsicht bereit halten.
1.1.4 Werden unter 2.1 des Besonderen Teils - Geltungsbereich - Allgemeine Technische Vertragsbedingungen der VOB/C (DIN 18299 ff.) genannt, so gelten die in diesen aufgeführten DIN bzw. DIN EN ohne besondere Erwähnung als Ausführungsgrundlage, Leistungs- und Gütebestimmung.
1.1.5 Die Bauleistungen sollen den allgemein anerkannten Regeln der Technik entsprechen. Die Anwendung der angegebenen Normen befreit nicht von der
Verantwortung für eigenes Handeln.
Sind bautechnische Regeln einzuhalten, so gilt grundsätzlich die zum Zeitpunkt der Abnahme in Kraft befindliche Vorschrift, sofern diese keinen eigenen späteren Gültigkeitsvermerk trägt. Für die Preisbildung
gelten unabhängig davon die zum Zeitpunkt der Angebotsabgabe gültigen Vorschriften; ein Preisausgleich kann ggf. verlangt werden.
1.1.6 Kurzbezeichnungen in den Ausschreibungstexten und Leistungspositionen entsprechen den in diesen ZTV angegebenen Normen.
1.1.7 Sofern mehrere Teile einer technischen Regel anzuwenden sind, ist in der Regel der Haupttitel zitiert. Werden Teilausgaben zitiert, so ist der zitierte Teil Ausführungsgrundlage. Die Auflistung von Normen erhebt keinen Anspruch auf Vollständigkeit und listet nur geänderte und zusätzliche Technische Regeln zur VOB/C auf.
1.1.8 Erkennt der Bieter, dass Leistungsbeschreibungen unvollständig, nicht eindeutig oder technisch nicht richtig sind, so soll er - ohne befreiende Wirkung für den Ausschreibenden - eine Klärung herbeiführen.
1.1.9 Individuelle Vereinbarungen haben Vorrang und sind an keine Form gebunden, soweit nichts anderes vereinbart ist.
1.1.10 Mit seiner Unterschrift unter sein Angebot erkennt der Auftragnehmer an, dass diese Regelungen Vertragsbestandteil werden.

1.2 Stoffe, Bauteile
1.2.1 Wird im Leistungsverzeichnis vom Bieter die Eintragung des "angebotenen Fabrikats" (gleichbedeutend: Hersteller, Typ, Erzeugnis) verlangt, ist der Bieter grundsätzlich zur Angabe verpflichtet.
Wird in der Leistungsbeschreibung ein Fabrikat mit dem Zusatz "oder gleichwertiger Art" vorgegeben, so ist die Gleichwertigkeit ist als Mindestforderung zu verstehen.

1.3 Ausführung
1.3.1 Der Wortlaut des vom Auftraggeber übergebenen Leistungsverzeichnisses ist verbindlich. Das gilt auch dann, wenn der Auftragnehmer selbst nicht bestätigte Nebenangebote abgibt oder Kurzfassungen verwendet sowie für Eventual- oder Alternativpositionen.
1.3.2 Abfallbeseitigung
Eigenes Restmaterial, Verschnitt, Bruch, Verpackungsmaterial, Strahlmittel und dergleichen sind vom Auftragnehmer kostenlos zu beseitigen. Die einschlägigen allgemeinen und kommunalen Vorschriften
über die Entsorgung von Sonderabfall sind zu beachten.
1.3.3 Gerüste
Werden Gerüste bauseits bereitgestellt, so können sie unter der Voraussetzung der Verkehrssicherheit vom Auftragnehmer auf eigene Gefahr benutzt werden. Müssen vorhandene Schutzvorrichtungen zur Ausführung der
Arbeiten entfernt werden, so sind diese nach Beendigung der Arbeiten vorschriftsgemäß wiederherzustellen.
Für das Aufrechterhalten der Betriebssicherheit ist der jeweilige Nutzer verantwortlich.
1.3.4 Baustelleneinrichtung
Sofern keine gesonderten Positionen ausgeschrieben sind, sind die Kosten für die nicht vom Auftraggeber gestellte Baustelleneinrichtung, wie Vorhalten und Räumen sämtlicher für die Arbeiten nach dem Leistungsverzeichnis erforderlichen Geräte,
Maschinen und Werkzeuge, Aufstellen und Räumen
erforderlicher Absperr- und Sicherungsmaßnahmen
sowie Tagesunterkünfte und Lagerräume, in die Preise einzubeziehen. Die Beleuchtung der Arbeitsplätze ist Bestandteil der Baustelleneinrichtung.
1.3.5 Werden durch Fahrzeuge des Auftragnehmers oder seiner Erfüllungsgehilfen öffentliche Straßen, Wege und Plätze infolge der Bauarbeiten verschmutzt, sind sie unverzüglich im Rahmen der Verkehrssicherung zu
reinigen; diese Arbeit gehört zu den Nebenleistungen.

1.4 Nebenleistungen, Besondere Leistungen, Preisinhalte, Preisbildung
1.4.1 Nach der gewerblichen Verkehrssitte sind unter anderem folgendeLeistungen abgegolten:
- Lieferung der einzubauenden Stoffe und der Hilfsstoffe einschließlich aller Lade- und Transportleistungen,
- Vorhaltung und Unterhaltung von Maschinen, Geräten und der nicht körperlich in das Bauwerk eingehenden Stoffe,
- Einbau der gelieferten oder bauseits bereitgestellten Stoffe.
1.4.2 In die Preise sind grundsätzlich einzubeziehen alle Aufwendungen und Kosten, die sich aus der Einhaltung der allgemein für Bauarbeiten sowie für das Gewerk geltenden Unfallverhütungsvorschriften ergeben, soweit sie keine Besonderen Leistungen darstellen.
1.4.3 Baustrom und Bauwasser werden vom Auftraggeber zur Verfügung gestellt.
1.4.4 Die Bauwesenversicherung wird vom Auftraggeber abgeschlossen.

1.5 Abrechnungshinweise
1.5.1 Für Aufmaß und Abrechnung gelten - falls in den Abrechnungshinweisen für die einzelnen Gewerke (Besonderer Teil) oder im Leistungsverzeichnis
nicht anders geregelt - die Bestimmungen der DIN 18299 ff. (VOB/C).
1.5.2 Zu beseitigende Bauteile, Bewuchs u. dgl. sowie im Zuge der Bauarbeiten verdeckte Leistungen sind vorher aufzumessen. Mit dieser Handlung kann eine technische Abnahme verbunden werden; sie gilt jedoch nicht als rechtsgeschäftliche Abnahme.
1.5.3 Aufmaße sind, falls zum Nachweis erforderlich, ggf. durch Skizzen, Angabe des Gebäudeteils, der Raumnummer o.ä. zu belegen. Sie sind baubegleitend vorzunehmen.
1.5.4 Ausgewiesene Mengenangaben im Leistungsverzeichnis sind nicht zur Materialbestellung zu verwenden.

## 2. ZTV Metallbauarbeiten
2. Zusätzliche technische Vertragsbedingungen  (ZTV)
Metallbauarbeiten

Art und Umfang der Leistung
Gegenstand dieser Ausschreibung sind Metallbauarbeiten. Die Leistung umfasst die Herstellung, die Lieferung und die Montage von Aluminium-Bauelementen. Zusätzlicher Gegenstand dieser Ausschreibung sind die Verglasungsarbeiten. Die Leistung umfasst die Lieferung, das Einsetzen und das Abdichten aller Glasscheiben und Ausfachungen.

Hinweis zu aufgeführte Normen etc.
Alle aufgeführten Normen, Vorschriften, Gesetze gelten, wenn nicht anders in den Texten vermerkt, in der zum Vertragsschluss gültigen Fassung.

Vereinfachte Schreibweise
AG = Auftraggeber
AN = Auftragnehmer (Bieter)

Konstruktionssystem
Die Profil-, Zubehör-, Dichtungs- und Beschlagauswahl muss nach den gültigen Unterlagen des jeweiligen System-Herstellers erfolgen.

Angaben zur Leistungsbeschreibung
Grundlage des Angebotes ist das vorliegende Leistungsverzeichnis einschließlich der Vorbemerkungen.

Qualitätssicherung
Gemäß der Bauproduktenverordnung muss für jedes nachfolgend beschriebene Bauprodukt, das von einer harmonisierten Norm erfasst ist oder das einer Europäisch Technischen Bewertung entspricht, eine Leistungserklärung, in Bezug auf dessen wesentliche Merkmale (Anhang ZA der harmonisierten Norm) vorliegen. Alle für den Verwendungszweck im Mitgliedstaat geforderten wesentlichen Merkmale sind in der Leistungserklärung anzugeben.
Weiterhin können nach Landesbauordnung die Bauprodukte zusätzlich mit einer Bestätigung ihrer Übereinstimmung mit den technischen Regeln, den allgemeinen bauaufsichtlichen Zulassungen, den allgemeinen bauaufsichtlichen Prüfzeugnissen oder den Zustimmungen im Einzelfall ausgestattet werden.
Für die einzelnen Aluminiumelemente sind element- und herstellerspezifische EPD´s gemäß EN 15804, nachgewiesen gemäß ISO 14025, vorzulegen.

Für die Auftragsabwicklung gelten
VOB/B (Allgemeine Vertragsbedingungen für die Ausführung von Bauleistungen).
VOB/C (Allgemeine Technische Vertragsbedingungen für Bauleistungen).
Die für dieses Gewerk und für die Erstellung aller ausgeschriebenen Maßnahmen aktuellen DIN-Normen, DIN EN-Normen, DIN EN ISO-Normen, Vorschriften, Richtlinien, Verordnungen, Gesetze, Arbeitsanweisungen, etc. sind einzuhalten.

Ausführungsunterlagen
Der AG legt dem AN nach der Auftragserteilung und vor Beginn der Arbeiten, die zur Ausführung notwendigen Unterlagen gemäß § 3 Abs. 1 VOB/B rechtzeitig und unentgeltlich vor.

Baumaße
Das Aufmaß ist vom AN grundsätzlich eigenverantwortlich und auf Grundlage der bauseitig hergestellten Ausgangssituation am Bau zu nehmen. Werden dabei Rohbautoleranzen außerhalb der festgelegten Toleranzen festgestellt, ist der AG darüber zu informieren. Fordert der AG, dass die Konstruktionen schon zu einem Zeitpunkt zur Montage bereitstehen müssen, der ein Aufmaß vor Fertigung unmöglich macht, so sind die objektspezifischen Toleranzen vom AG vorzugeben und vom AN zu beachten.

Werkstatt- und Montageplanung
Der AN schuldet nach Ziffer 3.1.7 DIN 18360 eine Werkstatt- und Montageplanung auf Basis der vom AG zu liefernden Ausführungsunterlagen. Diese ist vor Fertigungsbeginn vorzulegen. Aus den Darstellungen müssen Konstruktion, Maße, Einbau, Befestigung und Bauanschlüsse der Bauteile sowie die Einbaufolge erkennbar sein (DIN 18360, Ziff. 3.1.7). Die Darstellungen sind in Zeichnungen, Maßstab mind. 1:50 und in 3-facher Ausfertigung, zu liefern. Der AG prüft die Werkstatt- und Montageplanung auf Übereinstimmung mit der Ausführungsplanung. Bei Übereinstimmung mit der Ausführungsplanung gibt der AG die Werkstatt- und Montageplanung mit dem entsprechenden Prüfvermerk an den AN zurück (Freigabe).

Toleranzen
Die Toleranzen für die jeweiligen Gewerke werden durch den AG aufeinander abgestimmt. Sofern die Maße der Elemente vor Ausführung nicht genommen werden können, legt der AG objektspezifische Toleranzen fest (vgl. RAL Leitfaden zur Montage: 2024-03, Ziffer 3.1.2, Nr. 16, Seite 45f.). Für die Montage sind Abweichungen von vorgeschriebenen Maßen in den durch DIN 18202 bestimmten Grenzen zulässig, sofern die Funktion und die Tragfähigkeit der Bauteile nicht beeinträchtigt wird (DIN 18360 Ziff. 3.1.4).
Soll auf bauseitigen Wunsch hin nach theoretischen Maßen geplant und gefertigt werden und kommt es trotz Einhaltung der jeweiligen Toleranzen zu Passungenauigkeiten in der Ausführung, so dass die Leistung des AN auf die Leistung Rohbau nicht ausreichend abgestimmt ist, entscheidet der AG, wie diese zu beseitigen sind.

Aluminium
Es sind stranggepresste Aluminium-Profile der Legierung EN AW 6060 und EN AW 6063 in Eloxalqualität nach DIN EN 755 und DIN EN 12020 zu verwenden.
Für anodisierte Aluminium-Bleche in Eloxalqualität ist die Legierung AlMg 1, halbhart, (EN AW 5005A) zu verwenden.

Stahl
Stahlteile (Anker-, Unterkonstruktionen, geschweißte Konstruktionen, etc.) sind in feuerverzinkter Ausführung vorzusehen. Stahlbleche sind verzinkt auszuführen.
Die Nachbesserung von Fehlstellen, Beschädigungen sowie das Nacharbeiten von etwaigen Schweißstellen hat entsprechend DIN EN ISO 1461 zu erfolgen.

Edelstahl
Verankerungselemente und -mittel, die einem Korrosionsangriff ausgesetzt und für Wartungen nicht zugänglich sind, z.B. Befestigungs- und Verankerungskonstruktionen von vorgehängten Fassaden (Kaltfassaden) sowie alle Verbindungsteile sind grundsätzlich aus rostfreiem Edelstahl herzustellen.
Als Verankerungs-, Verbindungs- und Befestigungselemente dürfen, ohne besonderen Korrosionsschutznachweis gemäß DIN 18516-1, nur nichtrostende Stähle bzw. Stähle gemäß der allgemeine bauaufsichtlichen Zulassung "Z-30.3-6" vom 05. März 2018 der Informationsstelle Edelstahl Rostfrei, verwendet werden.
Weiterhin ist sicherzustellen, dass unter Spannung stehende Bauteile, besonders wenn sie legiert sind, in uneingeschränkter Festigkeit zu keiner Spannungskorrosion oder anderweitiger interkristalliner oder auch anderweitig wirksam werdender Zersetzung im Alterungsprozess neigen.
Auf Anforderung des AG hat der AN über die Einhaltung der v. g. Forderungen projektbezogene Bescheinigungen des Herstellers bzw. Prüfzeugnisse und Nachweise vorzulegen.

Zusammenbau unterschiedlicher Werkstoffe
Beim Zusammenbau unterschiedlicher Werkstoffe muss gewährleistet sein, dass keine Kontaktkorrosion und keine andere ungünstige Beeinflussung entstehen kann. Es sind Zwischenlagen aus Kunststofffolie oder dgl. vorzusehen.

Systembeschreibung
Die Angaben der formalen Profilabmessungen (Bautiefen und Ansichtsbreiten von außen) und der Konstruktionsmerkmale sind zu berücksichtigen.
Bei Widersprüchen geht die Leistungsbeschreibung in den jeweiligen Positionen den Vorbemerkungen und diesen ZTV vor.

Profilauswahl
Bei wärmegedämmten Profilen sind nur solche zulässig, bei denen die Innen- und Außenschalen durch Wärmedämmprofile durchgehend kraft- und formschlüssig miteinander verbunden sind.
Die Profile müssen die auftretenden Beanspruchungen gemäß DIN EN 1990 nach DIN EN 1991 inkl. der zugeordneten nationalen Anhängen sicher abtragen. Die dabei zwischen Innen- und Außenschalen auftretenden Schubkräfte müssen vom Verbund zuverlässig übertragen werden. Die vom System-Hersteller angegebenen wirksamen Trägheitsmomente (Ix) sind, unter Berücksichtigung der DIBT Richtlinie für thermisch getrennte Profile, für die Auswahl zu berücksichtigen.
Das Prinzip der Wärmedämmung ist für die gesamte Konstruktion einzuhalten.
Alle Verbundprofile der Fenster- und Türsysteme sind mindestens als Dreikammersystem (zwei Hohlprofile plus Verbundzone) auszuführen.
Der Verbund der Profile muss ohne zusätzliche Abdichtung wasserdicht und wasserbeständig sein. Der Falzgrund der Profile muss absolut glattflächig ausgebildet sein (auch die Verbundzone), so dass anfallende Feuchtigkeit immer in die tiefste, außenliegende Ebene (Rinne) des Falzes abgeführt wird, ohne dass hierfür zusätzliche Drainagekanäle hergestellt werden müssen. Die Belüftung des Falzgrundes bei Isolierverglasungen muss nach den Richtlinien der Isolierglas-Hersteller erfolgen.

Profilverbindungen
Eckverbinder müssen in ihrem Querschnitt den inneren Profilkonturen entsprechen. Bei den Gehrungen ist auf eine einwandfreie Verklebung der Gehrungsfläche zu achten. Auch an den T-Stößen ist das Einsickern von Wasser in die Konstruktion - durch entsprechende Füllstücke mit dauerelastischer Abdichtung - zu verhindern.
Bei wärmegedämmten Profilen muss die Dämmwirkung auch im Eck- und T-Verbinderbereich voll erhalten bleiben.

Flügeldichtungen
Die Dichtungen müssen auswechselbar sein.

Beschläge Türen
Für die jeweiligen Anforderungen der Türen, sind die einzusetzenden Türbänder und Beschläge in ihrer Grundausstattung in den Leistungspositionen beschrieben.
Die Ausführung und die Anordnung der Türbänder ist unter Berücksichtigung der Lastannahmen nach den Bemessungstabellen des System-Herstellers vorzusehen.
Die Stulpbleche der einzusetzenden Schlösser und die Schließbleche müssen aus Edelstahl bestehen.

Zubehörteile wie Zylinder-Rosetten, Drückerstifte, Dichtstücke, Befestigungszubehör und Fußpunktabdichtungen werden in den folgenden Beschreibungen nicht besonders erwähnt; diese Zubehörteile sind jedoch in jedem Fall mitzuliefern.

Verglasung
Die nachfolgende Beschreibung stellt eine allgemeine Regelung für die Lieferung und das Einsetzen der Verglasung in Bauelementen dar. Die in den Positionsbeschreibungen angegebenen Abmessungen beziehen sich auf die Außenmaße der Bauelemente. Die Kosten für die Ermittlung der Glasmaße sind in die Angebotspreise einzurechnen, eine gesonderte Vergütung erfolgt hierfür nicht. Zum Lieferumfang der Verglasungsarbeiten gehören alle hierfür erforderlichen Dichtungen und deren Einbau, einschließlich der dicht auszuführenden Eckausbildungen und Stöße. Weiterhin mitzuliefern sind alle erforderlichen Dichtstoffe, Glasauflager und Klotzungsbrücken. Die Dicken der Einzelscheiben sind unter Berücksichtigung der Scheibengrößen und der Lastannahmen nach den Bemessungstabellen des Glas-Herstellers zu ermitteln.
Technische Richtlinien des Instituts des Glashandwerks für Verglasungstechnik und Fensterbau, Hadamar (IGH)
DIN 18545 Abdichten von Verglasungen mit Dichtstoffen
Richtlinie VE-06/01: Beanspruchungsgruppen für die Verglasung von Fenstern vom Institut für Fenstertechnik e.V., Rosenheim
Die Verglasungen sind gemäß  den "Glasbemessungs- und Konstruktionsregeln" nach DIN 18008-1 bis -5 und DIN 18545 "Anforderungen an Glasfalze und Verglasungssysteme" unter Berücksichtigung der EN 12488 (Verklotzung) auszuführen.
Die Glaskanten der beschriebenen Gläser sind nach DIN 1249-11, auszuführen.

Baukörperanschlüsse - Innenelemente
Die Ausbildungen der Anschlüsse der Innenelemente ist gemäß den nachfolgenden Beschreibungen vorzunehmen.
Die Anschlüsse zum Baukörper müssen den Anforderungen aus dem Schallschutz gerecht werden.
Die Anforderungen an die Anschlussfugenausbildung sind in DIN 4109 sowie DIN 18355 enthalten.
Bei Öffnungen mit größeren Spannweiten, auskragenden Bauteilen usw., sind größere Bauwerksbewegungen im Bereich der Anschlüsse zu erwarten.

Oberflächenbehandlung, Farb-Beschichtung (Pulver)
Die Beschichtung der Aluminium-Profile und/oder -Bleche muss mit GSB International und/oder QUALICOAT gütegesicherten Pulver auf Polyesterbasis in einer Schichtdicke von mindestens 50 µm / bzw. nach Vorgaben des Nasslackherstellers, erfolgen. Der ausführende Beschichtungsbetrieb muss Inhaber des Gütezeichens der GSB International ("Gütegemeinschaft für die Stückbeschichtung von Bauteilen aus Aluminium", Franziskanergasse 6, D-73525 Schwäbisch Gmünd) oder des Gütezeichens der QUALICOAT (Verband für die Oberflächenveredelung e.V. (VOA) Laufertormauer 6, 90403 Nürnberg) sein.
Für Metallbauelemente im einbaufertigen oder eingebauten Zustand sind die Empfehlungen für die visuelle Beurteilung von organisch beschichteten Oberflächen des VFF-Merkblatts AL.02 zu berücksichtigen.

Farbbestimmung Metallbauarbeiten
Farbton außen / innen:  RAL nach Wahl des AG (außer Intensiv-, Metallic- und Perlglimmerfarben)

Türbänder: C-0
Betätigungen / Handhaben Türen:  Inox (Edelstahl)

Der endgültige Farbton wird nach Auftragserteilung bekannt gegeben. Alle Profile erhalten den gleichen Farbton.

Technische Vorgaben und bauphysikalische Anforderungen
Soweit in den Leistungsbeschreibungen für einzelne Positionen keine anderen Angaben erfolgen, gelten die nachstehenden Vorgaben:

Lastannahmen
Waagerechte Verkehrslast (Seitenkraft) nach DIN EN 1991-1-1 und -2 inkl. der nationalen Anhänge
Zusatzlasten mit 1.0 KN/m wirkend in Brüstungshöhe

## 30 Metallbau - Innenelemente

### Titel 01 Innenelemente

**Ausführungsbeschreibung 1 Ausführungsbeschreibung**
*Ausführungsbeschreibung*
Thermisch getrenntes Aluminium-System für Feuerschutzabschlüsse T30 / F30,
nach DIN 4102 und DIN 18095 mit bauaufsichtl. Zulassung, in Alu-Rahmenbauweise mit 90 mm Grundbautiefe.

Anforderungen:
- EI230-C...Sm gem. DIN EN 13 501-1
  bzw. T30 gem. DIN 4102
- rauchdicht gem. DIN 18 095
Profile:
- Aluminium-Profile, thermisch getrennt und isoliert
- dreiseitig umlaufende Anschlagdichtung
Profilbautiefen
- Blendrahmen, Pfosten, Riegel, Flügelrahmen,
  Sockel: 90 mm
Profilansichtsbreiten
- Blendrahmen: 67 mm
- Tür-Blendrahmen: 84 mm
- Flügelsockel: 109 mm
- Flügelrahmen (nach außen öffnend): 98 mm
- Flügelrahmen (nach innen öffnend:) 84 mm
- Die Türflügel sind mit einem 4-seitig umlaufenden,
  auf Gehrung gefertigten Flügel/Flügelsockel
  auszuführen.
- Blendrahmenverbreiterung: 42 mm
Oberfläche:
- alle sichtbaren Oberflächen beschichtet,
  einbrennlackiert
- RAL-Farbton nach Wahl des AG
Verglasung:
- Klarglas-Brandschutzverglasung gem. bauaufsichtl.
  Zulassung
- zusätzlich Sicherheitsverglasung
Beschläge:
- alle Beschläge in hochwertiger Ausführung, nur
  dauerhaft erprobte Erzeugnisse, Dimensionierung der
  Beschläge mit mind. 100 % Sicherheitszuschlag
- die Betätigung muss dauerhaft leichtgängig und
  passgenau sowie voll dichtend sein
- Kontaktkorrosionen sind dauerhaft auszuschließen
- Feuerschutz-Drückergarnitur aus Aluminium
  auf ovaler Rosette, verkröpfte Türdrücker auf der
  Durchschlagseite
  geeignet als Schuldrücker,
Angeb. Fabrikat: '..........'
- Fertigung der Elemente ohne PZ- Ausnehmung Bodenschwelle:
- absenkbare Bodendichtung und
  Edelstahl-Schwellenprofil
Einzurechnende Leistungen, Abgrenzung:
- Nachweis der bauaufsichtlichen Zulassung, dauerhaftes  Anbringen eines Zulassungsschildes
- Aufmaß vor Ort und vor Beginn der Fertigung
- Abstimmung der Ausführung
- Klein- und Befestigungsteile, Abdichtung

Die Kennzeichnung erfolgt durch ein Typenschild. Der Firmenname oder die Firmenkennzahl ist aus dem Typenschild ersichtlich.

z.B. Schüco FireStop ADS 90 FR 30
T30-1 RS, Zulassungsbescheid Nr.: Z-6.20-2330
F30,  Zulassungsbescheid Nr.: Z-19.14-2271
oder gleichwertig!
Angeb. Fabrikat: '..........'
Zulassungsbescheid Nr. T30 RS '..........'
Zulassungsbescheid Nr. F30 '..........'

**01.001 Werkplanung**
Werkstatt- und Montageplanung nach Ziffer 3.1.7 DIN 18360 einmalig auf Basis der bauseits gelieferten Ausführungsunterlagen, aus der sich Konstruktion, Maße, Einbau, Befestigung und Bauanschlüsse der Bauteile sowie die Einbaufolge ergeben.
Das Erstellen von Konstruktions- und Detailplänen für alle in der Leistungsbeschreibung aufgeführten Anlagen, die Abstimmung der Details mit dem AG bzw. mit dem Architekten rechtzeitig vor Fertigungsbeginn sowie örtliche Aufmaße für jedes Element ist mit dieser Position komplett anzubieten.
Die Konstruktionspläne und Beschreibungen liefert der AN dem AG auf der Grundlage der Abstimmung mit dem Architekten vor Fertigungsbeginn bzw. vor Material- bestellung in digitaler Ausfertigung sowie auf Verlangen einfach in Papierform.
Der AN erhält die vorgenannten Unterlagen nach bauseitiger Überprüfung auf Übereinstimmung mit der Ausführungsplanung mit einem entsprechenden Prüfvermerk wieder zurück.
Menge: 1,000 Psch

**01.002 Dokumentation**
Dokumentation für alle in der Leistungsbeschreibung
aufgeführten Anlagen als 1-fache Papierausfertigung
sowie digital als PDF mit Deckblatt, Inhaltverzeichnis,
Grundriss mit Markierung der wesentlichen Leistungen,
Liste mit gemäß Vorlage ausgelieferten Eigenschaften,
Fachbauleitererklärung, Übereinstimmungserklärung mit
namentlicher Aufführung der wesentlichen Bauprodukte
bzw. Bauarten, Prüfzeugnisse, Datenblättern, Wartungs-
und Bedienhinweisen,
als Voraussetzung für und min. 14 Tage vor der Abnahme
vollständig vorlegen.
Menge: 1,000 Psch

**01.003 Abnahmeprüfung**
Nach dem betriebsfertigen Einbau der Feststellanlagen am Anwendungsort sind deren einwandfreie Funktion und vorschriftsmäßige Installation durch eine Abnahmeprüfung festzustellen.
Die Abnahmeprüfung darf nur von autorisierten Fachkräften oder von Fachkräften einer dafür benannten Prüfstelle durchgeführt werden.
Nach erfolgreicher Abnahmeprüfung in unmittelbarer Nähe des Abschlusses an der Wand Schild in der Größe 105 mm x 52 mm mit der Aufschrift Feststellanlage Abnahme durch .... (Firmenzeichen sowie Monat und Jahr der Abnahme) dauerhaft anzubringen.
Dem Betreiber ist über die erfolgreiche Abnahmeprüfung eine Bescheinigung auszustellen; sie ist durch den Betreiber aufzubewahren.
Menge: 1,000 Psch

**01.004 Jährliche Prüfung und Wartung der Feststellanlagen**
Wartung für ein Jahr innerhalb des Zeitraums der Gewährleistung. Es ist beabsichtigt, dem Auftragnehmer die Wartung für den Zeitraum der Gewährleistung zu übertragen.
Der Auftragnehmer ist bis spätestens zur Bauabnahme
verpflichtet, mit dem Auftraggeber einen Wartungsvertrag für die Dauer der
Gewährleistung abzuschließen.
Bei der Kalkulation der Wartungskosten sind die Kosten für die in Abständen von maximal zwölf Monaten erforderliche Prüfung der Feststellanlagen auf ordnungsgemäßes und störungsfreies Zusammenwirken aller Geräte sowie eine Wartung zu berücksichtigen. Umfang, Ergebnis und Zeitpunkt der jährlichen Prüfung und Wartung sind aufzuzeichnen. Diese Aufzeichnungen sind durch den Betreiber aufzubewahren.
Die jährliche Prüfung Wartung darf nur von einem Fachmann oder einer dafür ausgebildeten Person ausgeführt werden.
Menge: 4,000 Stk

**01.005 T30/RS, 1-flg., 1.135/2.135**
T30/RS-Element gem. Ausführungsbeschreibung
Bezeichnung: T011, T110, T208, T308
Rohbauöffnung B/H ca. 1.135/2.135 mm
Anschluss Leibungen: Mauerwerk
Anschluss Sturz: Mauerwerk
Aufteilung: 1 Gehflügel
Lichte Durchgangsbreite bei Öffnung 90°: min. 900 mm
Ausführung gemäß der Zulassung.
Menge: 4,000 Stk

**01.006 T30/RS, 1-flg., 1 ST, 1.760/2.300**
T30/RS-Element gem. Ausführungsbeschreibung
Bezeichnung: T111, T209, T309
Rohbauöffnung B/H ca. 1.760/2.300 mm
Anschluss Leibungen: Mauerwerk
Anschluss Sturz: Mauerwerk
Aufteilung: 1 Gehflügel, 1 feststehendes Seitenteil
Lichte Durchgangsbreite bei Öffnung 90°: min. 1.000 mm
Ausführung gemäß der Zulassung.
Menge: 3,000 Stk

**01.007 T30/F30/RS, 1-flg., 1 ST, 2.500/2.600**
F30/RS-Element in Verbundung mit T30/RS-Element
gem. Ausführungsbeschreibung
Bezeichnung: T010
Rohbauöffnung B/H ca. 2.500/2.600 mm
Anschluss Leibungen: 1 x Mauerwerk, 1 x Trockenbau
Das Element ist einseitig mit einem 4- seitig ummantelten Stahlprofil zu versehen.
Anschluss Sturz: Trockenbau
Das Element ist im Sturzbereich mit einem 3-seitig ummantelten Stahlprofil zu versehen und an der Stahlbetondecke zu befestigen.
Aufteilung: 1 Gehflügel, 1 feststehendes Seitenteil
Lichte Durchgangsbreite bei Öffnung 90°: min. 1.000 mm
Ausführung gemäß der Zulassung.
Menge: 1,000 Stk

**01.008 T30/F30/RS, 1-flg., 1 ST, 2.500/2.800**
F30/RS-Element in Verbundung mit T30/RS-Element
gem. Ausführungsbeschreibung
Bezeichnung: T108, T207, T306
Rohbauöffnung B/H ca. 2.500/2.800 mm
Anschluss Leibungen: 1 x Mauerwerk, 1 x Trockenbau
Das Element ist einseitig mit einem 4- seitig ummantelten Stahlprofil zu versehen.
Anschluss Sturz: Trockenbau
Das Element ist im Sturzbereich mit einem 3-seitig ummantelten Stahlprofil zu versehen und an der Stahlbetondecke zu befestigen.
Aufteilung: 1 Gehflügel, 1 feststehendes Seitenteil
Lichte Durchgangsbreite bei Öffnung 90°: min. 1.000 mm
Ausführung gemäß der Zulassung.
Menge: 3,000 Stk

**01.009 T30/RS, F30/RS, 1-flg., 2 ST, 3.700/2.600**
F30/RS-Element in Verbundung mit T30/RS-Element
gem. Ausführungsbeschreibung
Bezeichnung: T007
Rohbauöffnung B/H ca. 3.700/2.600 mm
Anschluss Leibungen: 1 x Mauerwerk, 1 x Trockenbau
Anschluss Sturz: Das Element ist im Sturzbereich sowohl 100 mm aufzudoppeln als auch mit einem 3-seitig ummantelten Stahlprofil an der Stahlbetondecke zu befestigen.
Aufteilung: 1 Gehflügel mittig, 2 festst. Seitenteile
Lichte Durchgangsbreite bei Öffnung 90°: min. 1.000 mm
Ausführung gemäß der Zulassung.
Menge: 1,000 Stk

**01.010 Beschlag für 1-flügelige Antipaniktür**
Beschlag für vorbeschriebene 1-flg. Aluminium-Brand- und Rauchschutzabschlüsse T30 RS zur Herstellung eines Notausgangsverschlusses gem. DIN EN 179,
Schließfunktion B (gem. DIN EN 179);
Antipanik-Riegel-Fallenschloss mit automatischer Verriegelung, ohne Wechsel, Edelstahl-Stulp,
Riegel und Falle vernickelt, geteilte Drückernuss, vorgerichtet für Profilzylinder, Schließplatte;
einschl. PZ-Ausnehmung im Element und PZ-Rosette gem. Beschlagssystem,
als Zulage für vorgenannte Feuerschutzabschlüsse.
Menge: 9,000 Stk

**01.011 Feststellanlage mit Haftmagnet**
Obentürschließer 230 V AC, für Montage an Feuer- und Rauchschutztüren, mit Gleitschiene in 30 mm Bauhöhe, ohne integrierte elektromechanische Feststellung.
Zur Verwendung mit externen Haftmagneten zur elektrischen Feststellung bei bis zu 180°,
Schließwirkung ab 180° Öffnungswinkel, integrierte
Rauchschalterzentrale mit Alarmschwellennachführung,
Verschmutzungsanzeige und Prüftaste, von vorn
einstellbare Schließkraft nach EN 1154,
Schließgeschwindigkeit und Endschlag, mit regulierbarer Öffnungsdämpfung, mit optischer Größenanzeige, Normalmontage auf Türblatt/Bandseite, mit Montageplatte, für barrierefreie Türen nach DIN 18040, bis Flügelbreite 1250 mm, Farbton nach RAL,
einschl. Haftmagnet, Betriebsspannung 24 V DC, Leistungsaufnahme 1,5 Watt, Haltekraft 490 N,
mit Distanzrohr verzinkt für Boden/Decke/Wand-Montage mit schwenkbarem Magnetkopf, Standrohr 185 mm, flexibel bis 110 mm kürzbar, Magnetkopf 90° abwinkelbar,
einschl. Haftgegenplatte auf Montageplatte mit Federung zur Planlage mit Haftmagnet,
einschl. AP-Unterbrechertaster zur Handauslösung,
einschl. Abnahmeprüfung der Feststellanlage und dauerhaftes Anbringen des Zulassungsschildes,
E-Anschluss bauseits.
Angeb.Fabrikat: '..........'
Menge: 5,000 Stk

**01.012 Feststellanlage mit Freilauffunktion**
Obenliegender Türschließer mit Freilauffunktion für
einflügeligen Rauch- und Feuerschutzabschluss der
Vorposition:
- Türschließer mit Freilauf- und Komfort-Rastfunktion
- Türblattmontage
- Betriebsspannung 24 V DC
- für Türen bis 1400 mm Flügelbreite
- integriertes Netzteil und Rauchschalterzentrale,
  Verschmutzungsanzeige und Alarmschwellennachführung,
- Schließkraft einstellbar: EN 3-6
- bei aktivierter Freilauffunktion verhindert die
  Komfortrastfunktion ungewolltes Zulaufen der Tür
- für rechte und linke Anschlagtüren
- zugelassen für die Montage an Feuer- und
  Rauchschutztüren
- hydraulischer Endschlag und Schließgeschwindigkeit
  einstellbar
- optische Schließkraftanzeige
- alle Funktionen von vorn einstellbar
- nicht sichtbare, verdeckt liegende Kabelzuführung zum
  Freilaufschließer
- LED Zustandsanzeige am Türschließer
- Taster zur Aktivierung oder Deaktivierung der
  Freilauffunktion am Türschließer
einschl. Abnahmeprüfung der Feststellanlage und
dauerhaftes Anbringen des Zulassungsschildes.
Farbton nach RAL
Angeb. Fabrikat : '..........'
Menge: 7,000 Stk

**01.013 Sichtschutzstreifen Verglasung**
Aufbringen von Folie als Sichtschutzstreifen auf der
Verglasung, auf Drehflügeln und festehenden
Seitenteilen, in Augenhöhe,
matt, Quadrate 50x50 mm, im Abstand von 50mm
Menge: 24,000 m

### Titel 02 Stundenlohnleistungen

**02.001 Facharbeiter**
Für eventuell erforderliche Arbeiten, die nicht im Leistungsverzeichnis erfasst sind und nur auf ausdrückliche Anweisung gegen Nachweis zur Ausführung kommen, werden berechnet für Facharbeiter.
Menge: 5,000 h

**02.002 Helfer**
Für eventuell erforderliche Arbeiten, die nicht im Leistungsverzeichnis erfasst sind und nur auf ausdrückliche Anweisung gegen Nachweis zur Ausführung kommen, werden berechnet für Helfer.
Menge: 5,000 h
